# Einrichtung Ganztagsschule GS Salzbergen
Angebotsaufforderung (GAEB 90, DA83)
DV-Nummer: 632-101.
Währung: EUR

## Einbauküche
Datum: 10.06.26

*Hinweis*
Beschreibung der Baumaßnahme
Die Gemeinde Salzbergen beabsichtigt die Grundschule
am Feldkamp mit einer neuen Küche für die
Ganztagsbetreung auszustatten.
Bauort: Am Feldkamp 5 in 48499 Salzbergen
Daten:
Zugang zum Gebäude: ebenerdig
Bodenbelag: vorh. Fliesenboden
Allgemeine Vorbemerkungen:
Zur tech. Ausführung sind unter Berücksichtigung der
VOB u. alle nach DIN 18299 (ATV) zu beachten. Darüber
hinaus gelten alle zum Ausführungszeitpunkt gültigen
EN- u. DIN-Normen, Arbeitsstättenrichtlinien, Unfallverhütungsvorschriften, behördlichen Erlasse u.
Gesetze sowie die allg. anerkannten Regeln der Technik.
Für die Ausführung sind insb. die produktspezifischen
Hersteller-Verarbeitungsvorschriften zu
berücksichtigen.
1. Bauablauf
Der Bauablauf sowie der Einsatz mehrerer Kolonnen ist
mit dem AG (Auftraggeber) abzustimmen. Der AN
(Auftragnehmer) muss ein kurzfristiges Beginnen
garantieren und in der Lage sein, die für die
termingerechte
Fertigstellung der Baumaßnahme erf. Arbeitskräfte u.
Geräte einsetzen zu können.
Vor Baubeginn ist der zuständige Bauleiter und
Vorarbeiter (AN) zu benennen. Die verantwortliche
Person muss
fließend Deutsch sprechen können, während der
Ausführungszeit ständig vor Ort anwesend und
bevollmächtigt
sein, Erklärungen mit Wirkung für und gegen den AN
abzugeben und entgegenzunehmen.
Es sind die einschlägigen Arbeitsschutz- u.
Unfallverhütungsvorschriften auf der Baustelle
einzuhalten.
Arbeitsunfälle u. Schadensereignisse, Umwelt- u.
Sachschäden sind unverzüglich dem AG zu melden.
Sonstige
Meldepflichten bleiben hiervon unberührt.
Der Einsatz von Sub- bzw. Nachunternehmern muss vor
Auftragserteilung angemeldet werden und bedarf der
vorherigen Zustimmung des Auftraggebers.
2. Kenntnis der Örtlichkeit
Vor Angebotsabgabe hat sich der Bieter durch
Rücksprache und örtl. Besichtigung Klarheit über die
konstruktiven
Vorgaben zu verschaffen. Ebenso hat er sich einen
Überblick über die örtl. Gegebenheiten der Baustelle,
des
Baugeländes, der Zufahrtsmöglichkeiten usw. zu machen.
Preisnachforder- ungen auf Grund der Unkenntnis der
Örtlichkeiten sind ausgeschlossen.
Die Zufahrt zur Baustelle erfolgt von der Straße
"Kolpingstraße", Parkplätze u. Lagermöglichkeiten sind
auf dem
Grundstück vorhanden. Die Durchfahrt in der Straße ist
freizuhalten. Lagerflächen im öffentlichen Straßenraum
und auf dem Grundstück sind mit der Bauleitung im
Vorfeld abzustimmen.
Absperrungen im öffentlichen Straßenraum sind
eigenständig durch den AN anzumelden und für die Dauer
der
Arbeiten zu unterhalten. Die Kosten hierfür sind
einzukalkulieren.
Bäume u. Flurgehölze im Baustellenbereich sind vor
Beschädigungen bei der Anlieferung zu schützen.
3. Baustelleneinrichtung
Die Baustelleneinrichtung des AN u. die Vorhaltung
aller erf. Geräte, Maschinen, Sicherungsmaßnahmen,
usw.,
sind in die Einheitspreise einzukalkulieren und werden
nicht gesondert vergütet. Alle für die Einrichtung und
den
Betrieb der Baustelle einschlägigen Vorschriften sind
vom AN zu beachten und unter eigener Verantwortung
auszuführen. Der AN ist für die Erfüllung aller
behördlichen und berufs- genossenschaftlichen
Verpflichtungen
gegenüber seinen AN allein verantwortlich. Evtl.
Genehmi- gungen sind vorab einzuholen, die Kosten
hierfür sind
einzukalkulieren.
Die gesamte Baustelleneinrichtung des AN für die
eigene Belegschaft muss den Vorgaben der
Arbeitsstättenverordnung und Arbeitsstättenrichtlinie
Baustellenlogistik entsprechen.
4. Abrechnung und Kosten
Abgerechnet wird nach fertig gestellter Arbeit.
Grundlage für die Rechnungsstellung bilden die
gemeinsam mit der Bauleitung erstellten Aufmaß- bzw.
Abnahme-Unterlagen.
Kosten, die sich durch die Umsetzung der
Baustellenverordnung und die v.g. Forderungen ergeben
sollten, sind
in die Einheitspreise mit einzurechnen.
Der AN hat alle gem. den gültigen DIN-Normen u. techn.
Vorschriften erf. Eigenüberwachungsprüfungen
eigenverantwortlich und in dem LV beschriebenen Umfang
auf seine Kosten durchzuführen.
Baustrom und Bauwasser werden bauseits gestellt.
5. Stoffe und Bauteile
Alle Leistungen umfassen auch die Lieferung der
dazugehörigen Stoffe u. Bauteile, einschl. Abladen u.
Lagern
auf der Baustelle. Ausnahme besteht nur, wenn die
Leistungsbeschreibung etwas anderes vorschreibt.
Materialien sind entsprechend der im LV vorgegebenen
Qualitäten und Anforderungen bzw. Sorten anzubieten.
Für Befestigungsmittel sind mind. korrosionsgeschützte
Werkstoffe zu verwenden.
Für die im LV genannten und sonstigen Normen sowie
Nachweise für die Ausführung u. Materialien können auch
nach den anerkannten Regeln der Technik als
gleichwertig zu bezeichnende Produkte und Ausführungen
angeboten werden. Der Nachweis der Gleichwertigkeit
muss durch den Bieter erbracht werden.
6. Bauschuttbeseitigung/Reinhalten von öffentlichen
Gehwegen und Fahrbahnen
Alle aus den Arbeiten anfallenden Abfallmaterialien
sowie sonstige Verunreinigungen werden Eigentum des AN
und sind fach- u. sachgerecht zu entsorgen. Die Kosten
hierfür sind in die Einheitspreise der Positionen
einzukalkulieren. Der AN ist verpflichtet, täglich
sowie auf besondere Weisung der Bauleitung, allen
Unrat im
Bereich der Arbeitsstätte u. den Lagerplätzen zu
beseitigen (als Nebenleistung ohne besondere
Vergütung).
Kommt der AN seinen diesbezüglichen Pflichten auch
innerhalb einer angemessenen Nachfrist nicht nach,
werden die Reinigungsarbeiten von der Bauleitung an
Dritte beauftragt. Die dafür entstehenden Kosten werden
dem AN belastend von der Schlussrechnung abgezogen.
Ist der Verursacher der Verunreinigungen für die
Bauleitung nicht erkennbar oder aber strittig, werden
die Kosten anteilig auf alle AN, die in dem
betreffenden
Bereich tätig waren, umgelegt.
Verschmutzungen auf öffentlichen Gehwegen u.
Fahrbahnen durch Baustellenfahrzeuge des AN sind vom AN
unaufgefordert täglich, wenn erf. auch mehrfach
täglich, zu entfernen.
Nach Beendigung der Montagearbeiten ist der Boden vom
AN "bessenrein" zu säubern.
7. Luftverunreinigung, Geräusche, Erschütterungen
Es sind alle zur Zeit der Ausführung geltenden
Richtlinien u. Gesetze zur Reduzierung des Lärmpegels
zu
beachten. Insbesondere wird hingewiesen auf das Gesetz
zum Schutz vor schädlichen Umwelteinwirkungen
durch Luftverunreinigungen, Geräusche, Erschütterungen
u. ähnliche Vorgänge (Bundes-Immissionsschutz-
gesetz/BImSchG), sowie auf die in §66 aufgeführten
Allgemeinen Verwaltungsvorschriften zum Schutz gegen
Baulärm. Insbesondere wird darauf hingewiesen, dass
ein unnötiges Laufenlassen von Motoren der
Baumaschinen und Baufahrzeuge unbedingt zu vermeiden
ist.
8. Lagerung und Wetterschutz von Stoffen und Bauteilen
Der AN trägt dafür Sorge, dass seine Stoffe u.
Bauteile während des Transports, der Zwischenlagerung
außerhalb der Baustelle, des Transports innerhalb der
Baustelle, der Umschlaglagerung innerhalb der Baustelle
u. der Bereitstellungslagerung am Einbauort der
Stoffe/Bauteile gegen Umstürzen, Einstürzen, Rutschen,
Rollen
etc. gesichert gelagert werden. Sämtliche
Stoffe/Bauteile hat der AN daher während des gesamten
Vorganges so
zu schützen, dass die Stoffe/Bauteile weder in nassem,
gefrorenem und/oder verschmutztem Zustand in das
Gebäude gelangen. Der AN hat auch zu verhindern, dass
Stoffe/Bauteile nass (ausgenommen technologisch
bedingt), gefroren und/oder verschmutzt eingebaut
werden.
9. Sicherheitskennzeichnung
Die Sicherheitskennzeichnung gem. BGV A8
"Sicherheitskennzeichnung am Arbeitsplatz" von
Gefahrenbereichen in Arbeitsbereichen des AN auch für Zwecke
anderer am Bau Beteiligter ist Sache des AN. Bei
Beendigung der Ausführungsarbeiten in Teilbereichen
sind alle Gefahrenstellen zu beseitigen oder
entsprechend
abzusichern. Dies ist in die Einheitspreise
einzukalkulieren, wenn es in der nachfolgenden
Leistungsbeschreibung nicht gesondert aufgeführt ist.

*Hinweis*
Ergänzung: DIN- u. VDE-Normen für Lieferung & Montage
Folgende Normen u. Regelwerke sind bei Lieferung,
Aufstellung, Anschluss u. Inbetriebnahme
einzuhalten:
Allgemeine technische Regeln:
DIN EN 60335-1  Sicherheit elektrischer Geräte für den
Hausgebrauch u. ähnliche Zwecke
DIN EN 60335-2-6  Besondere Anforderungen für
ortsfeste Kochgeräte
DIN EN 60598  Leuchten u. Beleuchtungseinheiten
DIN EN 50565  Auswahl u. Errichtung elektrischer
Betriebsmittel
DIN EN 62233  Messung elektromagnetischer Felder von
Haushaltsgeräten
DIN EN 55014  EMV-Anforderungen für Haushaltsgeräte
Elektroinstallation / Anschluss:
DIN VDE 0100  Errichten von Niederspannungsanlagen
DIN VDE 0105-100  Betrieb elektrischer Anlagen
DIN VDE 0701-0702  Wiederholungsprüfung
ortsveränderlicher Geräte
DIN VDE 0298  Leitungen u. Kabel  Auswahl u. Verlegung
Montage & Aufstellung:
DIN EN 12100  Sicherheit von Maschinen
Risikobeurteilung
DIN EN 60335-2-36  Gewerbliche Kochgeräte
DIN EN 16282  Lüftungstechnische Einrichtungen in
gewerblichen Küchen
DIN EN 1672-2  Hygieneanforderungen an Maschinen für
Lebensmittel
DIN EN 15713  Anforderungen an Großküchengeräte (je
nach Herstellerangabe)
Arbeitssicherheit:
DGUV Vorschrift 3  Elektrische Anlagen u.
Betriebsmittel
DGUV Regel 110-003  Küchenbetriebe
ArbStättV  Arbeitsstättenverordnung
(Aufstellbedingungen)
Brandschutz:
DIN 4102  Brandverhalten von Baustoffen
DIN EN 60695  Brandgefahrprüfung elektrischer Geräte

### Titel 01 Einrichtung Küche

*Hinweis*
Leistungsumfang Lieferung & Montage:
Falls nicht anders im LV beschrieben gilt für alle
Positionen:
Lieferung frei Verwendungsstelle
Transport in das Gebäude inkl. erf. Hilfsmittel
Aufstellen, Ausrichten u. Befestigen, evetl. Anpassung
u. sichere
Fixierung inkl. aller erf. Nebenarbeiten u. evetl.
benötigten Kleinteilen
Elektrischer Anschluss an bauseitige Anschlusspunkte
Funktionsprüfung u. Inbetriebnahme
Übergabe an den Betreiber inkl. kurzer Einweisung
Übergabe in betriebsbereiten Zustand

Besondere Hinweise
Alle sichtbaren Oberflächen frei von Kratzern u.
Beschädigungen
Ausführung gem. geltenden Hygiene- u.
Sicherheitsvorschriften
Maßtoleranzen nach einschlägigen DIN-Normen für
Edelstahlmöbel

**01.1 Handwaschbecken mit Verkleidung**
Lieferung u. betriebsfertige Montage eines
wandhängenden
Handwaschbeckens in robuster Industrieausführung.
Gefertigt aus
Chromnickelstahl (Materialqualität: Edelstahl 1.4301
[V2A]),
Oberfläche matt geschliffen
Becken: Nahtlos in die Abdeckung eingeschweißt u.
verschliffen für optimale Hygiene (totraumfrei).
Abmessungen: ca. 550 x 440 x 152 mm
Beckengröße: ca. 500 x 300 x 150 mm
Kantungen:  Allseitig: 30 mm Abkantung (nach unten).
Rückseitig: 30mm Aufkantung (Wandabschluss) mit
Umschlag
zur Wandseite hin.
Verkleidung: 3-seitige Beckenblende (Schürze), Höhe =
92mm.
Ablauf:  Ventilprägung 1½" mittig, inkl. Siebventil u.
Stopfenüberlauf
Montageleistung:
Befestigung mittels Wandkonsolen oder stabiler
Einhängeschiene.
Abdichtung zur Wand mittels fungizid eingestelltem
Silikon.
Anschluss an bauseitige Entwässerungsleitung.
Wichtiger Hinweis: Die Armatur (Mischbatterie) ist
ausdrücklich nicht
im Preis dieser Pos. enthalten u. wird separat unter
Pos. 01.2
angeboten.
Menge: 1,000 St

**01.2 Sensorarmatur für Netz-Betrieb**
Lieferung u. fachgerechte Montage einer
berührungslosen Einloch-
Waschtischarmatur für den Netzbetrieb. Ausführung als
robuste
Ganzmetallarmatur, geeignet für den öffentlichen
Bereich.
Technische Spezifikationen:
Bauart: Einlocharmatur, Ganzmetallausführung,
Oberfläche
hochglanzverchromt.
Elektronik: Externes Elektronikmodul (Schutzart IP65).
5 wählbare Programme (inkl. thermischer Desinfektion
/Reinigungsstopp).
Integrierte Stagnationsspülung zur Sicherung der
Trinkwasserhygiene.
Automatischer Reichweitenabgleich der Sensorik an die
baulichen Gegebenheiten.
Antrieb: Energiesparendes Kartuschenmagnetventil (6V).
Anschluss & Montage:
Netzbetrieb über Steckernetzteil (230V/50Hz) mit ca.
1,0m
Anschlusskabel.
Einfache Installation durch Schnellbefestigungssystem.
Benötigte Tischbohrung: Ø 33mm.
Flexible Anschlussschläuche (G 3/8" x 380mm) mit
integrierten Rückflussverhinderern u.
Schmutzfangsieben.
Zusammenfassung der Eckdaten:
Merkmal
Spezifikation
Anschlussart
Netzbetrieb 230V/50Hz
Anschlussgröße
½" (Armatur) / 3/8" (Schläuche)
Schutzklasse
IP65 (Elektronik)
Material
Metall, verchromt

Abbildung beispielhaft, kein bestimmtes Fabrikat
vorgegeben.
Menge: 1,000 St

**01.3 Ceranherd 4 Zonen mit Elektro-Umluftofen**
Liefern, aufstellen, anschließen u. betriebsfertig
montieren:
Ceranherd mit 4 Heizzonen u. Elektro-Umluftbackofen,
Standgerät,
komplett aus Edelstahl AISI 304.
Geräteabmessungen: 800 × 750 × 900 mm.

Kochfeld:
Elektro-Glaskeramikkochfeld, 6mm stark, hermetisch
versiegelt
4 separate Heizzonen, Strahlungselemente Ø 220 mm, je
2,5kW
Aufheizzeit bis 400 °C ca. 3 Minuten
Glaskeramikfläche: 746 × 571 mm
Zonenmarkierungen u. Restwärmeanzeige
Leistungsregler mit integrierter Betriebsanzeige,
spritzwassergeschützt
Automatisch rücksetzender Sicherheitsthermostat bei
Fehlbedienung

Backofen:
Elektro-Umluftbackofen, Innenmaße 570 × 490 × 295 mm
Temperaturbereich 110280 °C
Backofenleistung 4,2 kW
Inkl. 1 Edelstahlrost
Sicherheitsthermostat
Kapazität: 530 × 490 mm

Geräteausstattung:
Tiefgezogene Deckplatte 20/10 mit Überlaufschutzkante
Vorrüstung für Wasserhahnsäule (Zubehör)
Höhenverstellbare Edelstahlfüße
Schutzart IPX5

Technische Daten gesamt:
Gesamtanschlussleistung: 14,2kW / 400V
Anzahl Kochzonen: 4
Kochzonenmaß: 4 × Ø 250 mm
Schutzgrad: IPX5

Abbildung beispielhaft, kein bestimmtes Fabrikat
vorgegeben.
Menge: 1,000 St

**01.4 Wandhaube Kastenform WHK**
Lieferung u. fachgerechte Montage einer Wandhaube in
Kastenform
(WHK), komplett aus Edelstahl W 1.4301 (AISI 304) in
Microfeinschliff-Ausführung.
Geräteabmessungen: 1400 × 1000 × 450 mm (B × T × H).

Ausführung:
Haubenkörper aus Edelstahl W 1.4301, Kanten geschweißt,
sauber verschliffen
Ausgestattet mit CNS-Flammschutzfiltern gem.
gewerblicher
Küchenanforderungen
Kondensatsammelrinne umlaufend integriert
Beleuchtungseinheit hinter Glas, geschützt u. leicht zu
reinigen
Anschlussstutzen bauseits passend zu führen
Konstruktion für Wandmontage vorbereitet

Hinweis: Die erfl. Abluftanlage, einschl. Ventilator,
Kanalsystem,
Brandschutzklappen, Regeltechnik u. aller
lufttechnischen
Anschlüsse, ist nicht Bestandteil dieser Pos..
Die Abluftanlage wird in einer gesonderten Pos.
ausgeschrieben u.
ausgeführt.

Abbildung beispielhaft, kein bestimmtes Fabrikat
vorgegeben.
Menge: 1,000 St

**01.5 Abluftanlage**
Die nachfolgende Pos. bezieht sich auf die zuvor
genannte
Hauptposition u. umfasst die Lieferung sowie die
fachgerechte
Montage der folgenden Komponenten:

Rohrventilator R 315 aus Stahl/Aluminium
Luftleistung: 1000m³/h bei 270Pa
Anschlusswert: 230V

MKR-Montagekonsole passend für R315 / R315L

VBM-Verbindungsmanschetten 1 Paar, DN315

VK-Verschlussklappe Kunststoff, grau, BG 300/315

Drehzahlsteller ED 1.5, Aufputz-Ausführung

Rohrbogen 90° mit Dichtung, DN 315
Qualitätsfeinblech, sendzimirverzinkt
gemäß DIN EN 1506 / DIN EN 12237

Bundkragen (Wickelfalz), DN 315, verzinkt, mit Dichtung

Wickelfalzrohr, DN 315, verzinkt, Wandstärke 0,6 mm
Menge: 1,000 St

**01.6 Mikrowellenherd**
Lieferung u. fachgerechte Montage eines kompakten,
leistungsstarken Mikrowellenherdes mit folgenden Mindestanforderungen:

Gerätemaße (BxTxH): ca. 510 × 360 × 306 mm
Stufenlose Leistungswahl im Bereich von 1001000 W
Mechanische Bedienung
Gehäuse und Garraum aus Edelstahl
Garraummaße (BxTxH): ca. 330 × 330 × 200 mm
Garraumvolumen: mindestens 22 Liter
Mechanische Schaltuhr: mindestens 30 Minuten
Fachgerechte Montage an vorh. Wand (siehe Ansicht 1)

Abbildung beispielhaft, kein bestimmtes Fabrikat
vorgegeben.
Menge: 1,000 St

**01.7 Arbeitsplatte L=2,30 m**
Lieferung u. fachgerechte Montage einer Arbeitsplatte
aus Edelstahl
mit folgenden Mindestanforderungen:
Gesamtmaße der Arbeitsplatte: ca. 2300 × 700 × 50 mm
Material: Edelstahl (Chromnickelstahl) 1.4301,
Materialstärke 2
mm
Unterseite verstärkt durch Versteifungsprofile aus
Edelstahl
Eingearbeitete Tropfnase auf der Längsseite
3-eitige Abkantung 50 mm, davon:
Rückseite: 50 mm Aufkantung
Linke Seite: zusätzliche seitliche Arbeitsplattenaufkantung 50 mm
Arbeitsplattenaufkantung links im Lieferumfang
enthalten
Fachgerechte Befestigung, evetl. Auflagerwinkel sind
mit
einzukalkullieren.
Menge: 1,000 St

**01.8 Abeitsplatte L = 2,00 m**
Lieferung u. fachgerechte Montage einer Arbeitsplatte
aus Edelstahl
mit folgenden Mindestanforderungen:
Gesamtmaße der Arbeitsplatte: ca. 2000 × 700 × 50 mm
Material: Edelstahl (Chromnickelstahl) 1.4301,
Materialstärke 2
mm
Unterseite verstärkt durch Versteifungsprofile aus
Edelstahl
Eingearbeitete Tropfnase auf der Längsseite
3-seitige Abkantung 50 mm, davon:
Rückseite: 50 mm Aufkantung
Seitliche Abkantungen: 50 mm, umlaufend außer
Vorderkante
Fachgerechte Befestigung, evetl. Auflagerwinkel sind
mit
einzukalkulieren.
Menge: 1,000 St

**01.9 Edelstahl-Unteschrank mit Schiebetüren**
Maße: 1600 × 640 × 700 mm (B × T × H)

Liefern u. montieren eines Unterschranks aus
Chromnickelstahl
gemäß nachfolgender Ausführung:

Konstruktion
Selbsttragende, stabile Konstruktion aus
Chromnickelstahl
1.4301
Materialstärke: 0,91,0 mm
Vierseitig geschlossen, glatte Seitenwände
Außenflächen mit Mikrolon-Feinschliff, Schliffrichtung
horizontal
Innen- u. Außenflächen glattflächig,
reinigungsfreundlich

Ausstattung
Ablageboden hygienisch ausgeführt
Seitlich u. hinten mit Radius 10 mm
25 mm aufgekantet

Zwischenboden, glatt, allseitig abgekantet
3-fach höhenverstellbar
Mit CNS-Verstärkungsprofilen

Schiebetüren, doppelwandig
Türstärken 23/15 mm
Links innenliegend, rechts außenliegend
Oben aufgehängt, laufend auf Stahlkugellagern
Unten verdeckte Profilführung
Senkrechte Griffleisten

Aufstellung: Auf Sockel
Menge: 2,000 St

**01.10 Edelstahl-Unterschrank mit Schubladen**
Maße: 400 × 640 × 700 mm (B × T × H)

Liefern u. montieren eines Unterschranks aus
Chromnickelstahl
gem. nachfolgender Ausführung:

Konstruktion
Selbsttragende Konstruktion aus Chromnickelstahl 1.4301
Materialstärke bis 1,0 mm
Vierseitig geschlossen, glatte Seitenwände
Außenflächen mit Mikrolon-Feinschliff, Schliffrichtung
horizontal
Innen- u. Außenflächen glattflächig, hygienisch u.
reinigungsfreundlich

Ausstattung
Ablageboden hygienisch ausgeführt
Seitlich u. hinten mit Radius 10 mm
25 mm aufgekantet
Schubladenblock mit 3 Kastenschubladen
Schubladentiefen: 150 / 150 / 150 mm
Herausnehmbare Kastenschubladen
Edelstahl-Rollenauszug, einfach, belastbar bis 50 kg
Langlebig u. verschleißarm
Hygieneladen mit eingearbeitetem Radius vorne u. hinten
Waagrechte Griffleisten
Doppelwandige Schubladenblenden, außen aufliegend
Geeignet für die Aufnahme von GN 1/1-Behältern

Aufstellung: Auf Sockel
Menge: 1,000 St

**01.11 Edelstahl-Unterschrank als Müllauszug**
Maße: 600 × 640 × 700 mm (B × T × H)

Liefern u. montieren eines Edelstahl-Unterschranks als
Müllauszug
gem. nachfolgender Ausführung:

Konstruktion
Selbsttragende Konstruktion aus Chromnickelstahl 1.4301
Materialstärke 0,91,0 mm
Vierseitig geschlossen, glatte Seitenwände
Außenflächen mit Mikrolon-Feinschliff, Schliffrichtung
horizontal
Innen- u. Außenflächen glattflächig, hygienisch u.
reinigungsfreundlich

Ausstattung
Ablageboden hygienisch ausgeführt
Seitlich und hinten mit Radius 10 mm
25 mm aufgekantet
Mit CNS-Verstärkungsprofilen
Müllauszug mit Griffleiste
Herausnehmbare Kastenschublade, Tiefe 200 mm
Edelstahl-Vollauszug
Belastbarkeit 200 kg
Langlebig u. verschleißarm
Waagrechte Griffleisten
Radiusausführung vorne u. hinten zur einfachen
Reinigung
Doppelwandige, außen aufliegende Schubladenblende
2 Kunststoffbehälter, je 38 Liter Inhalt

Aufstellung: Auf Sockel
Menge: 1,000 St

**01.12 Spültischabdeckung mit 2 Becken**
Maße: 1600 × 700 × 50 mm (B x T x H)

Liefern u. montieren einer Spültischabdeckung aus
Edelstahl gem.
nachfolgender Ausführung:

Konstruktion
Spültischabdeckung aus Edelstahl
Gesamtmaß: 1600 × 700 × 50 mm
Innen- u. Außenflächen glattflächig, hygienisch u.
reinigungsfreundlich

Ausstattung
Zwei Becken rechts angeordnet
Beckenmaß je: 500 × 400 × 250 mm
Abtropffläche links
Ausführung in hochwertigem Edelstahl, nahtarm
verarbeitet
Menge: 1,000 St

**01.13 Einhebel-Standbatterie 3/4" auf Säule**
Ausladung: 300 mm
Auslaufhöhe: 270 mm

Liefern u. montieren einer hochwertigen Einhebel-
Standbatterie
auf Säule gem. nachfolgender Ausführung:

Technische Ausführung
Nur für Hochdruckbetrieb, Betriebsdruck 16 bar
Wärmeisolierender seitlicher Bediengriff
Schwenkbarer HU-Auslauf mit JetSafe-Tropfschutz
Temperatur- u. Mengenregelung über Keramikkartusche mit
hohem Durchfluss
Heißwasserbeständig bis 80 C
Tischbohrung: Ø 43 mm
Material: Edelstahl
Alle Lote cadmium- u. bleifrei
Alle Dichtungen entsprechen den KTW-Bestimmungen

Anschlüsse
Anschluss über 2 Kupferrohre
Anschlussgewinde: 1/2"
Montagefreundliches Befestigungssystem
Befestigungsmutter
Stutzen G 11/4" × 50 mm

Abbildung beispielhaft, kein bestimmtes Fabrikat
vorgegeben.
Menge: 1,000 St

**01.14 Bckenunterschrank mit Flügeltüren**
Maße: 1000 × 640 × 700 mm (B x T x H)

Liefern u. montieren eines 4-seitig geschlossenen
Edelstahl-
Beckenunterschranks mit Flügeltüren gem. nachfolgender
Ausführung:

Konstruktion
Selbsttragende Konstruktion aus Chromnickelstahl 1.4301
Materialstärke bis 1,0 mm
Vierseitig geschlossen, glatte Seitenwände
Außenflächen mit Mikrolon-Feinschliff, Schliffrichtung
horizontal
Innen- u. Außenflächen glattflächig, hygienisch u.
reinigungsfreundlich

Ausstattung
Ablageboden hygienisch ausgeführt
Seitlich und hinten mit Radius 10 mm
25 mm aufgekantet
Mit CNS-Verstärkungsprofilen
2 Flügeltüren
Doppelwandige Türblätter
Außen aufliegend, Stärke 23 mm
Eingearbeitete senkrechte Griffleiste
Türanschlag rechts
Magnetschnäpper
Türscharniere oben u. unten verdeckt angeordnet
Türöffnungswinkel 180°

Aufstellung: Auf Sockel
Menge: 1,000 St

**01.15 Eckblenden für Edelstahl-Unterschränke**
Maße: 49 × 49 × 700 mm

Liefern u. montieren einer Eckblende aus Edelstahl zur
seitlichen
Verkleidung von Unterschränken der zuvor beschriebenen
Bauart
(selbsttragende Edelstahl-Unterschränke mit
Flügeltüren, Schubladen
oder Müllauszug).

Konstruktion
Eckblende passend zu den Edelstahl-Unterschränken der
Serie
Maßausführung: 49 × 49 × 700 mm
Ausführung aus Chromnickelstahl 1.4301
Materialstärke bis 1,0 mm
Außenflächen mit Mikrolon-Feinschliff, Schliffrichtung
horizontal
Glatte, hygienische u. reinigungsfreundliche Oberfläche
Kanten sauber verarbeitet, ohne scharfe Übergänge

Ausstattung
4-seitig geschlossene Edelstahlblende
Passgenau zur seitlichen Abdeckung von
Unterschrankzeilen
Optisch und konstruktiv abgestimmt auf:
Unterschrank mit Schiebetüren
Unterschrank mit Schubladenblock
Unterschrank als Müllauszug
Beckenunterschrank mit Flügeltüren

Montage
Verdeckte Befestigung an der Unterschrankzeile
Passgenaue Ausrichtung an den Edelstahlmöbeln
Fugen- und kantenbündige Montage
Menge: 2,000 St

**01.16 Edelstahl-Unterschrank mit Schubladen**
Maße: 400 × 640 × 700 mm (B x T x H)

Liefern u. montieren eines 4-seitig geschlossenen
Edelstahl-
Unterschranks mit Schubladenblockkombination gem.
nachfolgender Ausführung:

Konstruktion
Selbsttragende Konstruktion aus Chromnickelstahl 1.4301
Materialstärke 0,91,0 mm
4-seitig geschlossen, glatte Seitenwände
Außenflächen mit Mikrolon-Feinschliff, Schliffrichtung
horizontal
Innen- und Außenflächen glattflächig, hygienisch und
reinigungsfreundlich

Ausstattung
Ablageboden hygienisch ausgeführt
Seitlich u. hinten mit Radius 10 mm
25 mm aufgekantet
Schubladenblock mit 2 Kastenschubladen
Schubladentiefen: 150 mm (oben, für Küchenzubehör)
200 mm (unten, geeignet für Flaschen etc.)
Herausnehmbare Kastenschubladen
Edelstahl-Rollenauszug, einfach
Belastbarkeit 50 kg
Langlebig u. verschleißarm
Waagrechte Griffleisten
Radiusausführung vorne u. hinten zur einfachen
Reinigung
Doppelwandige, außen aufliegende Schubladenblenden
Geeignet für die Aufnahme von GN 1/1-Behältern

Aufstellung: Auf Sockel
Menge: 1,000 St

**01.17 Arbeitsplatte L = 1,00m**
Lieferung u. fachgerechte Montage einer Arbeitsplatte
aus Edelstahl
mit folgenden Mindestanforderungen:
Gesamtmaße der Arbeitsplatte: ca. 1000×700×50mm
Material: Edelstahl (Chromnickelstahl) 1.4301,
Materialstärke
2mm
Unterseite verstärkt durch Versteifungsprofile aus
Edelstahl
Eingearbeitete Tropfnase auf der Längsseite
Dreiseitige Abkantung 50mm, davon:
Rückseite: 50mm Aufkantung
Seitliche Abkantungen: 50mm, umlaufend außer
Vorderkante
Fachgerechte Befestigung, evetl. Auflagerwinkel sind
mit
einzukalkulieren.
Menge: 1,000 St

**01.18 Kühl-Gefreirkombination aus Edelstahl**
Maße: 597 × 654 × 2044 mm ( B x T x H)
Markenhersteller, 2 Jahre Vollgarantie

Liefern u. montieren einer gewerblichen
Kühl-Gefrierkombination
mit Umluftkühlung u. dynamischer Kühlung gem.
nachfolgender
Ausführung:

Kühl- und Gefriertechnik
Temperaturbereich Kühlteil: +1 °C bis +15 °C
Temperaturbereich Gefrierteil: 9 °C bis 26 °C
Umluftkühlung / dynamische Kühlung
NOFROST-System im Gefrierteil  kein Abtauen
erforderlich
SmartFrost-Technologie zur Reduzierung der Bereifung
SuperFrost-Automatik für schnelles, vitaminschonendes
Einfrieren
Akustischer u. optischer Alarm bei Störungen

Innenausstattung
Ablageflächen belastbar bis 40 kg
Kühlteil: 3 verstellbare Ablageflächen, 1 Bodenrost
Gefrierteil: 3 Schubfächer
LED-Deckenbeleuchtung
Innenbehälter: Kunststoff silber

Bedienung & Anzeige
Monochrom-Display mit Touch-Buttons
Digitale Temperaturanzeige außen

Türen & Gehäuse
Volltür aus Edelstahl
Tür mit Aluminiumgriff
Türanschlag rechts, wechselbar
Tür selbstschließend unter ca. 90°
Offenhaltefunktion ab ca. 90°
Mechanisches Schloss mit zwei Schlüsseln
Stellfüße aus verzinktem Stahl

Material & Ausführung
Außenmaterial: Edelstahl
Innenbehälter: Kunststoff silber
Kühlmittel: R600a
Klimaklasse: 5
Temperaturklasse: LI/MI
Geräusch-Schallleistung: ca. 48 dB(A)

Volumen
Bruttoinhalt Kühlteil: ca. 267 Liter
Nutzinhalt Kühlteil: ca. 187 Liter
Bruttoinhalt Gefrierteil: ca. 110 Liter
Nutzinhalt Gefrierteil: ca. 45 Liter

Energie & Anschluss
Energieverbrauch: ca. 457 kWh/a
Anschlusswert: 220240 V / 50 Hz

Abmessungen
Außen: ca. 597×654×2044mm (BxTxH)
Innenraum Kühlteil: ca. 460×423×1037mm (BxTxH)
Innenraum Gefrierteil: ca. 406×292×614mm (BxTxH)

Lieferumfang
Lieferung inklusive
3 Schubfächer
3 weiße Roste
1 Bodenrost
Menge: 1,000 St

**01.19 Kühlschrank aus Edelstahl**
Maße: ca. 597 × 654 × 1884 mm (B x T x H)
Ausführung: Edelstahl, Volltür, Umluftkühlung,
Nutzinhalt  ca. 289L

Liefern u. montieren eines steckerfertigen
Kühlschranks aus
Edelstahl gem. nachfolgender technischer Ausführung:

Technische Daten
Bruttoinhalt: 420 Liter
Nutzinhalt: 289 Liter
Temperaturbereich: 2°C bis +15°C (bei +40°C
Umgebungstemperatur)
Umluftkühlung für gleichmäßige Temperaturverteilung
Automatische Abtauung
Kältemittel: R600a
Energieverbrauch: 1,4 kWh / 24 h
Geräuschpegel: 48 dB(A)
Steckerfertig: 230 V / 130 W

Gehäuse & Tür
Außenmaterial: Edelstahl
Innenmaterial: Kunststoff, silber
Volltür, Türanschlag rechts, wechselbar
Tür selbstschließend
Tür inkl. Schloss
Robuste Gewerbeausführung

Innenabmessungen: B 460 × T 423 × H 1660 mm
Außenabmessungen: B 597 × T 654 × H 1884 mm

Innenausstattung
5 verstellbare Tragroste, kunststoffbeschichtet
Belastbarkeit je Rost: 45kg
Hygienischer, reinigungsfreundlicher Innenraum

Abbildung beispielhaft, kein bestimmtes Fabrikat
vorgegeben.
Menge: 1,000 St

**01.20 Edelstahl-Unterschrank dreiseitig geschlossen**
Maße: 1800 × 640 × 700 mm (B x T x H)

Liefern u. montieren eines 3-seitig geschlossenen
Edelstahl-
Unterschranks gem. nachfolgender Ausführung:

Konstruktion
Selbsttragende Konstruktion aus Chromnickelstahl 1.4301
Materialstärke 0,91,0 mm
3-seitig geschlossen, glatte Seitenwände
Außenflächen mit Mikrolon-Feinschliff, Schliffrichtung
horizontal
Vorne offen mit glatten Seitenwänden u. Ablage- /
Zwischenböden
Innen- u. Außenflächen glattflächig, hygienisch u.
reinigungsfreundlich

Ausstattung
Ablageboden / Zwischenboden hygienisch ausgeführt
Seitlich u. hinten mit Radius 10 mm
25 mm aufgekantet
Zwischenfach 3-fach höhenverstellbar
mit CNS-Verstärkungsprofilen

Aufstellung: Auf Sockel
Menge: 1,000 St

**01.21 Arbeitsplatte L = 1,80m**
Lieferung u. fachgerechte Montage einer Arbeitsplatte
aus Edelstahl
mit folgenden Mindestanforderungen:
Gesamtmaße der Arbeitsplatte: ca. 1800×738×50mm
Material: Edelstahl (Chromnickelstahl) 1.4301,
Materialstärke: 2mm
Unterseite verstärkt durch Versteifungsprofile aus
Edelstahl
Eingearbeitete Tropfnase auf der Längsseite
3-seitige Abkantung 50mm, davon:
Rückseite: 50mm Aufkantung
Seitliche Abkantungen: 50mm, umlaufend außer
Vorderkante
Fachgerechte Befestigung, evetl. Auflagerwinkel sind
mit
einzukalkulieren.
Menge: 1,000 St

**01.22 Edelstahl-Ablauftisch links**
Maße: 1200 × 900 (B x T)

Liefern u. montieren eines Ablauftisches links, zur
Aufnahme u.
Führung von Spülkörben, mit integrierter Korbführung
u. Spritzwand.

Konstruktion
Ausführung in Chromnickelstahl 1.4301 (V2A),
lebensmittelecht
u. korrosionsbeständig
Arbeitsfläche u. Spritzwand in glatter, hygienischer
Edelstahloberfläche
Alle sichtbaren Flächen mit Mikrofeinschliff,
Schliffrichtung
horizontal
Kanten umlaufend abgekantet, zur sicheren Ableitung von
Tropfwasser
Spritzwand in stabiler Ausführung, fest verschweißt
oder
verschraubt (je nach Herstellerstandard)

Untergestell
Robuste, selbsttragende Edelstahlkonstruktion
Ablageboden aus Edelstahl, glattflächig,
reinigungsfreundlich
Boden allseitig abgekantet, mit Verstärkungsprofilen
zur
Erhöhung der Tragfähigkeit
4 stabile Standbeine aus Edelstahl

Funktion & Ausstattung
Linker Ablauftisch zur Anbindung an eine
Durchschubspülmaschine
Optimierte Korbführung für reibungslosen Durchlauf
Spritzschutz zur Vermeidung von Feuchtigkeits- u.
Schmutzeintrag in den Arbeitsbereich
Hygienische Konstruktion gem. gängigen Anforderungen in
Gastronomie u. Großküche
Reinigungsfreundliche Oberflächen, fugenarm u. leicht
zugänglich
Menge: 1,000 St

**01.23 Durchschub-Spülmaschine**
Einbaumaß ca. 633×750×1590mm (BxTxH), mit
Druckerhöhungs- u.
Ablaufpumpe, 3-fach Filtersystem, integriertem
Wasserenthärter
u. Spülmitteldosiergeräten, inkl. Lieferung u. Montage.

Konstruktion & Bauweise
Gehäuse aus doppelwandigem Edelstahl CrNi 18/10
Isolierte Haube mit 10 mm Luftschicht zur Wärme- u.
Schalldämmung
Reduzierte Wärmeverluste u. deutlich verringerte
Betriebsgeräusche
Nahtlos integrierter Edelstahl-Korbträger für
reibungslosen
Durchschub
Edelstahl-Rückwand als Schutz vor Schmutzeintrag
Spültank vollständig abgedeckt durch 2-geteiltes
Edelstahl-Flächensieb
Zwei zusätzliche Vorfilter vor dem Pumpenzulauf
Hygienische, robuste u. wartungsarme Gesamtkonstruktion

Bedienung & Steuerung
TopTouch-Steuerung mit 2,8-Zoll-Display
Bedienung über Touchscreen mit ICON-Menüführung
Hintergrundbeleuchtung farbcodiert zur Statusanzeige
Display geschützt durch 2 mm kratzfeste
Plexiglasscheibe
Integriertes WiFi-Modul u. Bluetooth
AutoStart-Funktion: Spülstart beim Schließen der Haube
Haube mit Rastfunktion zur gezielten Spülraumbelüftung
Konfiguration Concept mit 23 Programmen:
Gruppen: Gläser, Flaschen, Geschirr, Töpfe, Kunststoff,
Besteck, Tassen, Desinfektion, Selbstreinigung
Bis zu fünf Programme pro Gruppe
Optimiert für Gastronomie, Hotellerie, Catering

Spültechnik
ProRinse Nachspülsystem
Druckloser Boiler
Nachspülpumpe mit konstantem Druck
Stabile Nachspültemperatur für Hygienesicherheit
Unabhängig von Installationsbedingungen
Temperaturen
Spültemperatur: 60 °C
Nachspültemperatur: 80 °C

Wasseraufbereitung
CareFree  kontinuierliche Wasserenthärtung
Integrierter automatischer Enthärter
Regeneration während jedes Spülzyklus
Anzeige bei niedrigem Salzstand
Schutz vor Kalkablagerungen
Reduzierte Betriebskosten durch Reiniger für weiches
Wasser

Dosier- u. Pumpentechnik
Reiniger-Dosierpumpe
Klarspüler-Dosierpumpe
Sauglanzen für Reiniger u. Klarspüler
Ablaufpumpe mit Teilentleerung
Drucksteigerungspumpe (Nachspülpumpe)
3-fach Filtersystem

Technische Daten
Korbmaß: ca. 500 × 500 mm
Einschubhöhe: ca. 470 mm
Max. nutzbare Höhe Gläser/Teller: 450 mm
Spülleistung: ca. 60 Körbe / 1.500 Gläser / 1.080
Teller pro Std
Frischwasserverbrauch pro Spülgang: ca. 1,5 Liter
Geräuschpegel: ca. 59 dB
Anschlusswert: 10,2 kW  400 V
Programmanzahl: 23

Lieferumfang
Maschine anschlussfertig geliefert inkl.:
Zuleitung für Reiniger & Klarspüler
Wasserzulaufschlauch
400-V-Anschlusskabel
Abwasserschlauch
Korbausstattung:
Tellerkorb mit 12/16-Einteilung
Flachkorb für Gläser
Besteckköcher mit 8 Fächern

Abbildung beispielhaft, kein bestimmtes Fabrikat
vorgegeben.
Menge: 1,000 St

**01.24 Zulauftisch mit Becken**
Maße: 715 × 900 mm (B x T)

Ausführung mit Korbführung, Spritzwand u.
Edelstahlbecken
500×400×250 mm, inkl. Lieferung u. Montage.

Konstruktion
Edelstahlkonstruktion 1.4301, lebensmittelecht u.
korrosionsbeständig
Arbeitsfläche glatt, fugenarm u. hygienisch
Sichtflächen mit feinem Mikroschliff, Schliffrichtung
horizontal
Kanten umlaufend abgekantet, tropfwasserführend
Spritzwand in stabiler Edelstahlbauweise, fest
verschweißt oder
verschraubt (herstellerabhängig)

Becken
Tiefgezogenes Edelstahlbecken ca. 500×400×250mm (BxTxH)
Hygienische Innenradien, leicht zu reinigen
Geeignet für Vorspül- u. Spülvorbereitung im
Durchschubbereich
Ablauf mittig oder rückseitig (je nach
Herstellerstandard)

Ausstattung
Korbführung zur sicheren Aufnahme u. Führung von
Spülkörben
Spritzwand zur Reduzierung von Feuchtigkeits- u.
Schmutzeintrag
Optimiert für den Einsatz an Durchschub-Spülmaschinen
Glatte, reinigungsfreundliche Oberflächen
Geräusch- u. vibrationsarme Konstruktion

Untergestell
Selbsttragende Edelstahlkonstruktion
Vier stabile Standbeine
Optional höhenverstellbare Füße (Herstellerstandard)
Querstreben bzw. Verstärkungsprofile für hohe
Stabilität
Menge: 1,000 St

**01.25 Geschirrspülbrause / Einhel-Standbatterie**
Geschirrspülbrause als Einhebel-Standbatterie, mit
Schwenkventil, komplett in Edelstahlausführung, für
Hochdruckbetrieb 16 bar, inkl. Lieferung u. Montage.

Technische Ausführung
Edelstahlkonstruktion, korrosionsbeständig u.
hygienisch
Ausführung für Hochdruck, Betriebsdruck 16 bar
Seitlicher, wärmeisolierender Griff
Handbrause mit Edelstahl-Brausenkopf, Sieb aus
Kunststoff
Premium-Schwenkauslauf, absperrbar
Ausladung A = ca. 270 mm
Höhe H = ca. 295 mm

Regelung & Kartusche
Temperatur- u. Mengenregelung über Eco-
Keramikkartusche
2-stufige Wassersparfunktion
Langlebige, präzise Bedienmechanik

Anschlüsse & Montage
Flexible Anschlussschläuche, 2 × 500 mm, mit
Überwurfmutter
Montagefreundliches Befestigungssystem
Rückflussverhinderer gegen Zirkulation zwischen Warm-
u.
Kaltwasser
Schutz vor Rücksaugen von Schmutzwasser
Wandhalter ohne sichtbare Gewinde, kürzbar von 165 bis
35 mm
Tischbohrung: ca. Ø 30 mm

Material & Beständigkeit
Material: Edelstahl
Heißwasserbeständig bis 80 °C
Alle Lote cadmium- u. bleifrei

Abbildung beispielhaft, kein bestimmtes Fabrikat
vorgegeben.
Menge: 1,000 St

**01.26 AbräumMoltiMobil mit Auszugsbord aus Edelstahl**
Edelstahlausführung, Maße ca. 1200×695×1080mm (BxTxH),
mit
Auszugsbord, 3 Borden, Fahrwerk mit 4 Lenkrollen.

Aufbau & Konstruktion
AbräumMultiMobil aus Edelstahl in robuster, langlebiger
Ausführung
Stabile Rahmenkonstruktion aus 2 Vierkantrohr-
Schiebebügeln ca. 25 × 25 mm
Zwischen den Schiebebügeln 2 eingeschweißte, 3-seitig
geschlossene Edelstahlwannen,
aus einem Stück gekantet
ohne Bodenfugen
ca. 250mm aufgekantet
mit Spezial-Sicherheitsumschlag
Oberes Bord mit spezieller Umkantung zur sicheren
Aufnahme
anhängbarer Behälter
Schalldämmende Unterfütterung aller Borde
Jedes Bord mit Z-förmigem Verstärkungsunterzug

Auszugsbord
Zwischen den festen Borden integrierte herausnehmbare
Edelstahlwanne
Auf Teleskop-Vollauszügen aus Edelstahl
Wanne komplett geschweißt, Maße ca. 1060×564mm
4-seitig ca. 40mm hoch
Frontseitig mit Griffleiste
Mit schwenkbarer Transportsicherung, um Herausgleiten
beim
Fahren zu verhindern
Leichtgängige, robuste Auszugstechnik

Fahrwerk
4 Lenkrollen, davon 2 mit Totalfeststellern
Rollen aus korrosionsbeständigem, wartungsfreiem
Kunststoff
Raddurchmesser ca. 125mm
Entspricht DIN 18867 Teil 8

Technische Daten
Bordanzahl: 3 (davon 1 ausziehbar)
Flächenbelastung pro feststehendem Bord: min. 60kg
Flächenbelastung Auszugsbord: min. 36kg
Höhe oberstes Bord: ca. 710mm
Höhe Auszugsbord: ca. 565mm
Höhe Bodenbord: ca. 215mm
Gesamttragkraft: min 156kg
Fassungsvermögen: ca. 100Gedecksätze

Abbildung beispielhaft, kein bestimmtes Fabrikat
vorgegeben.
Menge: 2,000 St

**01.27 Anhängebehälter**
Maße ca. 420×200×250mm (BxTxH), passend für das
AbräumMulti-
Mobil (AMM), zur effizienten Aufnahme,
Zwischenlagerung u.
Entsorgung von Abfällen in gastronomischen
Arbeitsbereichen.

Technische Ausführung
Edelstahlkonstruktion, hygienisch, robust u.
korrosionsbeständig
Formstabiler Behälter zur sicheren Aufnahme von
Abfallmaterial
Glatte, reinigungsfreundliche Innenflächen
Fugenarme Ausführung zur Vermeidung von
Schmutzansammlungen
Sichere Anhängevorrichtung zur Befestigung am AMM ohne
Schmutzkanten
Geeignet für den täglichen Einsatz in Großküchen,
Spülküchen
u. gastronomischen Betrieben
Menge: 2,000 St

**01.28 Anhängebehälter BGN 1/3-150 für AMM**
aus Edelstahl, Außenmaße: ca. 325×195×200mm (BxTxH),
passend
für das AbräumMultiMobil (AMM), inkl. Lieferung.

Technische Ausführung
Edelstahlbehälter in robuster, hygienischer Ausführung
Formstabil, korrosionsbeständig, lebensmittelecht
Glatte, reinigungsfreundliche Innen- u. Außenflächen
Fugenarme Konstruktion zur Vermeidung von
Schmutzansammlungen
Sichere Anhängevorrichtung zur Befestigung am AMM
Geeignet für Abfall, Besteck, Vorsortierung oder
Kleinmaterial
Menge: 2,000 St

**01.29 Warmausgabe mit Hustenschtuz 4 x 1/1**
Warmausgabe 4 × GN 1/1, Maße: ca. 1560×670×850mm,
trocken
beheizt, mit Hustenschutz aus Sicherheitsglas, inkl.
Lieferung u.
Aufstellen.

Ausführung
4 getrennte Becken mit flächigen Ceranfeldern
Geeignet für GN-Behälter bis 200mm Tiefe
Thermostatisch regelbar, Temperaturbereich: 3095 °C
Trockene Beheizung ohne direkte Kontaktwärme
Kein Ansetzen der Speisen durch Heißluftbeheizung
Gleichmäßige Wärmeverteilung über alle Felder

Konstruktion
Unterbau aus Chromnickelstahl, 3-seitig geschlossen
Fahrbar auf 4 Lenkrollen, davon 2 feststellbar
Hygienische, glatte Edelstahloberflächen
Robuste, langlebige Bauweise für den gastronomischen
Dauereinsatz

Hustenschutz
Hustenschutz aus gebogenem Sicherheitsglas
Zur Kundenseite geöffnet mit Durchreiche
Inkl. Quarzwärmestrahler zur zusätzlichen
Speisenerwärmung
Sichere, stabile Konstruktion gem. gängigen
Hygieneanforderungen

Technische Merkmale
4 unabhängig regelbare Heizzonen
Temperaturbereich: 3095 °C
Für GN-Behälter bis 200mm Tiefe
Mobil u. flexibel einsetzbar durch Rollenfahrwerk
Menge: 1,000 St

**01.30 Tellerstapler beheizt**
Abmessungen: ca. 460×930×1070mm (BxTxH), zur Aufnahme
von
runden Tellern Ø 190260 mm  in 2 statisch beheizten
Stapelschächten, inkl. Lieferung.

Ausführung
Tellerstapler für Speisenausgabe
Für Tellerdurchmesser Ø 190260 mm
2 verstellbare Stapelschächte
Kapazität: min. 130 Teller (mit Hauben)
Max. Geschirrtemperatur: 70 °C
Statische Beheizung für gleichmäßige Wärmeverteilung
Hygienische, robuste Edelstahlausführung

Technische Daten
Nutzlast gesamt: min. 140kg
Leistung: 900W
Anschluss-Spannung: 220230V
Anschlusswert: 0,9kW  230V
Schutzart: Klasse 1
Frequenz: 50Hz

Eigenschaften & Funktion
Gleichmäßige Tellererwärmung für Speisenausgabe
Stabile Konstruktion für den gastronomischen
Dauereinsatz
Leicht zugängliche Schächte, ergonomische Bedienhöhe
Mobil einsetzbar
Reinigungsfreundliche Edelstahloberflächen

Abbildung beispielhaft, kein bestimmtes Fabrikat
vorgegeben.
Menge: 2,000 St

**01.31 Kaltausgabe mit Hustenschutz**
Maße: ca. 1560×670×850mm, steckerfertig, mit
durchgehender
Kühlwanne u. Hustenschutz aus Sicherheitsglas, inkl.
Lieferung.

Ausführung
Eine durchgehende Kühlwanne für 4 × GN 1/1
Geeignet für GN-Behälter bis 200mm Tiefe
Thermostatisch geregelte Kühlung
Temperaturbereich: 27 °C
Gleichmäßige Kälteverteilung über die gesamte
Wannenfläche
Steckerfertige Ausführung 230-V-Anschluss, sofort
betriebsbereit

Konstruktion
Unterbau aus Chromnickelstahl, 3-seitig geschlossen
Fahrbar auf 4 Lenkrollen, davon 2 feststellbar
Hygienische, glatte Edelstahloberflächen
Kälteaggregat im Unterbau montiert u. verkleidet
Wartungsfreundlicher Zugang zu den technischen
Komponenten

Hustenschutz
Hustenschutz aus gebogenem Sicherheitsglas
Zur Kundenseite geöffnet mit Durchreiche
Inkl. LED-Kaltbeleuchtung für optimale
Warenpräsentation
Sichere, stabile Konstruktion gem. Hygieneanforderungen
Menge: 1,000 St

### Titel 02 Stundenlohnarbeiten

*Hinweis*
Evtl. erf. Arbeiten, die nicht im LV erfasst sind und
gegen Nachweis
zur Ausführung kommen. Stundenlohnarbeiten sind vor
Beginn der
Leistung mit der örtl. Bauleitung abzuklären.
Rapportzettel sind spätestens 2 Tage nach Erbringung
der Leistung
zur Gegenzeichnung vorzulegen.

**02.1 Stundenlohn Montageleiter**
Stundenlohnarbeiten für Montageleiter auf besonderen
Nachweis,
einschließlich aller Zuschläge.
Menge: 5,000 h

**02.2 Stundenlohn Monteure**
Stundenlohnarbeiten für Monteure auf besonderen
Nachweis,
einschließlich aller Zuschläge.
Menge: 5,000 h

USt %: 19,00
